# Erneuerung Fahrbahnmarkierung West 2026-2027
Angebotsaufforderung (GAEB 90, DA83)
Währung: EUR
Auftraggeber: Bundesrepublik Deutschland vertreten durch

## Erneuerung Fahrbahnmarkierung West 2026-
Datum: 29.04.26

### Abschnitt 01 Erneuerung der Fahrbahnmarkierung

*Hinweis*
Neumarkierung bzw. Erneuerung der Fahrbahnmarkierung im
Zuge von Deckensanierungsarbeiten. Markierungslängen
bis 100m Einzellänge.

#### Unterabschnitt 01.01 Neumarkierung bzw. Erneuerung der Fahrbahnmarkierung im Zuge von Deckensanierungsarbeiten. Markierungslängen bis 100m Einzellänge.

**01.01.0010 Längsmarkierung Typ II herstellen durchg.Fb.begr.*Breite 0,30 m ohne Vormarkier.*Kaltspritzplastik grobe Nachstreum. P 7*vorh. Markierung**
StL-Nr. 22113150514241926
Längsmarkierung Typ II einschl. evtl.
Sperrflächenumrandung als endgültige Markierung herstellen. Abgerechnet wird der markierte Strich, bei
Doppelstrichen zwei Striche.
Durchgehend als Fahrbahnbegrenzung.
Strichbreite = 0,30 m.
Strich ohne Vormarkierung.
Markierungssystem aus reaktivem Stoff, spritzbar (Kaltspritzplastik).
Als System mit groben Nachstreumitteln.
Schichtdicke '0,6 mm '
Verkehrsklasse = P 7.
Markierung auf vorhandener Markierung. Markierungsstoff
der vorhandenen Markierung nach Unterlagen des AG.
Menge: 1000,000 m
Zuordnung: 131

**01.01.0020 Längsmarkierung Typ II herstellen durchg.Fb.begr. Breite 0,30 m ohne Vormarkier. Kaltspritzplastik grobe Nachstreum. P 7 vorh. Markierung**
StL-Nr. 22113150514241926
Längsmarkierung Typ II einschl. evtl.
Sperrflächenumrandung als endgültige Markierung herstellen. Abgerechnet wird der markierte Strich, bei
Doppelstrichen zwei Striche.
Durchgehend als Fahrbahnbegrenzung.
Strichbreite = 0,30 m.
Strich ohne Vormarkierung.
Markierungssystem aus reaktivem Stoff, spritzbar (Kaltspritzplastik).
Als System mit groben Nachstreumitteln.
Schichtdicke '1,2mm'
Verkehrsklasse = P 7.
Markierung auf vorhandener Markierung. Markierungsstoff
der vorhandenen Markierung nach Unterlagen des AG.
Menge: 1000,000 m

**01.01.0030 Längsmarkierung Typ II weiß**
Wie OZ 01.01.0020, jedoch
Strichbreite 15cm,
Leitlinie im unterbrochenen Verhältnis,
Strich/Lücke 1:2.
Menge: 500,000 m

**01.01.0040 Längsmarkierung Typ II herstellen durchg.Fb.begr. Breite 0,30 m mit Vormarkierung Folie profiliert P 7 grobstr. Decke**
StL-Nr. 22113150514182921
Längsmarkierung Typ II einschl. evtl.
Sperrflächenumrandung als endgültige Markierung herstellen. Abgerechnet wird der markierte Strich, bei
Doppelstrichen zwei Striche.
Durchgehend als Fahrbahnbegrenzung.
Strichbreite = 0,30 m.
Strich mit Vormarkierung.
Markierungssystem aus Folie.
Als profiliertes System nach Unterlagen des AG.
Schichtdicke 'Markierungsfolie 3M - SD 380 profiliert'

Verkehrsklasse = P 7.
Markierung auf grobstrukturierter Asphaltdeckschicht.
Menge: 20,000 m

**01.01.0050 Längsmarkierung Typ II weiß**
Wie OZ 01.01.0040, jedoch
Strichbreite 15cm,
Leitlinie im unterbrochenen Verhältnis,
Strich/Lücke 1:2.
Menge: 250,000 m

**01.01.0060 Vormarkierung auf Anordnung des AG**
Vormarkierung auf Anordnung des AG für
die Positionen des Abschnitts 1.1 herstellen.
Menge: 2800,000 m

### Abschnitt 02 Bestandserneurung der Fahrbahnmarkierung 2026-2027

#### Unterabschnitt 02.01 Herstellen der Fahrbahnmarkierung Anmerkung: Eine Aufgliederung der ungefähren Markierungsmengen ist in der jeweils in der dazugehörigen Unterbeschreibung (UB) aufgegliedert.

**02.01.0010 Längsmarkierung Typ II herstellen durchg.Fb.begr. Breite 0,30 m ohne Vormarkier. Kaltplastikmasse Aggl.unregelm. P 7 vorh. Markierung**
*** Leitbeschreibung
StL-Nr. 22113150514264026
Längsmarkierung Typ II einschl. evtl.
Sperrflächenumrandung als endgültige Markierung herstellen. Abgerechnet wird der markierte Strich, bei
Doppelstrichen zwei Striche.
Durchgehend als Fahrbahnbegrenzung.
Strichbreite = 0,30 m.
Strich ohne Vormarkierung.
Markierungssystem aus reaktivem Stoff, nicht spritzbar
(Kaltplastikmasse).
Als Agglomeratmarkierung, unregelmäßig angeordnet.
Verkehrsklasse = P 7.
Markierung auf vorhandener Markierung. Markierungsstoff
der vorhandenen Markierung nach Unterlagen des AG.
Menge: 76400,000 m
*Unterbeschreibung 01 Alle AM`en*
AM Hirschaid:
Von km 90,50 bis 97,30 A73 FR Nbg. (LR+RR)  13.600m
von km 111,50 bis 122,20 A73 FR Nbg. (LR+RR)  21.400m
von km 122,20 bis 111,50 A73 FR Suhl (LR+RR)  21.400m
verschiedene Anschlussstellen im Streckenb.  20.000m

**02.01.0020 Längsmarkierung Typ II herstellen Leitlinie 1 zu 2 Breite 0,15 m ohne Vormarkier. Kaltplastikmasse Aggl.unregelm. P 7 vorh. Markierung**
*** Leitbeschreibung
StL-Nr. 22113150532264026
Längsmarkierung Typ II einschl. evtl.
Sperrflächenumrandung als endgültige Markierung herstellen. Abgerechnet wird der markierte Strich, bei
Doppelstrichen zwei Striche.
Unterbrochen; Verhältnis Strich/Lücke 1 zu 2 als Leitlinie.
Strichbreite = 0,15 m.
Strich ohne Vormarkierung.
Markierungssystem aus reaktivem Stoff, nicht spritzbar
(Kaltplastikmasse).
Als Agglomeratmarkierung, unregelmäßig angeordnet.
Verkehrsklasse = P 7.
Markierung auf vorhandener Markierung. Markierungsstoff
der vorhandenen Markierung nach Unterlagen des AG.
Menge: 23000,000 m
*Unterbeschreibung 01 Alle AM`en*
AM Hirschaid:
Von km 90,50 bis 97,30 A73 FR Nbg. (LL)  4.600m
von km 111,50 bis 122,20 A73 FR Nbg. (LL)  7.200m
von km 122,20 bis 111,50 A73 FR Suhl (LL)  7.200m
verschiedene Anschlussstellen im Streckenb.  4.000m

**02.01.0030 Wie OZ 02.01.0020, jedoch Schmalstrich**
*** Leitbeschreibung
Wie OZ 02.01.0020, jedoch
Schmalstrich durchgehend,
Strichbreite 15cm.
Menge: 5000,000 m
*Unterbeschreibung 01 Alle AM`en*
AM Hirschaid:
verschiedene Anschlussstellen im Streckenb.  4.000m
Für Leistungen in allen AM`en  1.000m

**02.01.0040 Wie OZ 02.01.0010, jedoch Blockung**
*** Leitbeschreibung
Wie OZ 02.01.0010, jedoch
Blockung im unterbrochenen Verhältnis
Strich/Lücke 1:1, Strichbreite 30cm.
Menge: 5500,000 m
*Unterbeschreibung 01 Alle AM`en*
AM Hirschaid:
verschiedene Anschlussstellen im Streckenb.  5.000m
Für Leistungen in allen AM`en  500m

**02.01.0050 Längsmarkierung Typ II herstellen durchg.Fb.begr. Breite 0,30 m ohne Vormarkier. Kaltspritzplastik grobe Nachstreum. P 7 vorh. Markierung**
*** Leitbeschreibung
StL-Nr. 22113150514241926
Längsmarkierung Typ II einschl. evtl.
Sperrflächenumrandung als endgültige Markierung herstellen. Abgerechnet wird der markierte Strich, bei
Doppelstrichen zwei Striche.
Durchgehend als Fahrbahnbegrenzung.
Strichbreite = 0,30 m.
Strich ohne Vormarkierung.
Markierungssystem aus reaktivem Stoff, spritzbar (Kaltspritzplastik).
Als System mit groben Nachstreumitteln.
Schichtdicke '0,6mm'
Verkehrsklasse = P 7.
Markierung auf vorhandener Markierung. Markierungsstoff
der vorhandenen Markierung nach Unterlagen des AG.
Menge: 177000,000 m
*Unterbeschreibung 01 Alle AM`en:*
AM Thurnau:
von km 78,00 bis 73,50 in FR BA (LR+RR)  9.000m
von km 82,90 bis 98,50 in FR BT (LR+RR)  31.200m
von km 107,50 bis 110,50 in FR BT (LR+RR)  6.000m
verschiedene Anschlussstellen und PWC  3.800m
AM Coburg:
von km 34,00 bis 51,00 in FR BA (LR+RR)  34.000m
von km 51,00 bis 34,00 in FR Suhl (RR)  17.000m
AM Trockau:
verschiedene Einzelstellen FR Berl. (LR)  13.000m
verschiedene Anschlussstellen FR Berlin (LR)  3.600m
verschiedene Einzelstellen FR M (LR)  16.600m
verschiedene Anschlussstellen FR M (LR)  5.800m
verschiedene Einzelstellen FR M (RR)  6.900m
verschiedene Anschlussstellen FR M (RR)  9.100m
verschiedene Einzelstellen FR Berlin (RR)  15.400m
verschiedene Anschlussstellen FR Berlin (RR)  5.600m

**02.01.0060 Wie OZ 02.01.0050, jedoch**
*** Leitbeschreibung
Wie OZ 02.01.0050, jedoch
Leitlinie im unterbrochenen Verhältnis 1:2,
Strichbreite 15cm.
Menge: 57700,000 m
*Unterbeschreibung 01 Alle AM`en*
AM Thurnau:
von km 78,00 bis 73,50 in FR BA (LL)  1.500m
von km 82,90 bis 98,50 in FR BT (LL)  5.200m
von km 107,50 bis 110,50 in FR BT (LL)  1.000m
AM Coburg:
von km 34,00 bis 51,00 in FR BA (LL)  5.700m
von km 51,00 bis 34,00 in FR Suhl (LL)  5.700m
AM Trockau:
von km 350,35 bis 343,45 FR Berlin (1+2.LL)  4.600m
von km 299,95 bis 310,00 FR M (1+2.LL)  6.700m
von km 310,00 bis 299,95 FR Berlin (1+2.LL)  6.700m
von km 321,50 bis 334,70 FR M (1+2.LL)  8.800m
von km 334,70 bis 321,50 FR Berlin (1+2.LL)  8.800m

**02.01.0070 Wie OZ 02.01.0050, jedoch Blockung**
*** Leitbeschreibung
Wie OZ 02.01.0050, jedoch Blockung
im unterbrochenen Verhältnis Strich/Lücke 1:1,
Strichbreite 30cm.
Menge: 2500,000 m
*Unterbeschreibung 01 Alle AM`en*
AM Hirschaid:
verschiedene Anschlussstellen  1.000m
AM Trockau:
verschiedene Anschlussstellen  1.500m

**02.01.0080 Wie OZ 02.01.0050, jedoch**
*** Leitbeschreibung
Wie OZ 02.01.0050, jedoch
Schmalstrich, Strichbreite 15cm.
Menge: 11800,000 m
*Unterbeschreibung 01 Alle AM`en*
AM Hirschaid:
verschiedene Anschlussstellen  3.000m
AM Trockau:
verschiedene Anschlussstellen  8.800m

**02.01.0090 Längsmarkierung Typ II herstellen Blockmark. 1 zu 1 Breite 0,30 m ohne Vormarkier. Kaltplastikmasse grobe Nachstreum. P 7 vorh. Markierung**
*** Leitbeschreibung
StL-Nr. 22113150544261926
Längsmarkierung Typ II einschl. evtl.
Sperrflächenumrandung als endgültige Markierung herstellen. Abgerechnet wird der markierte Strich, bei
Doppelstrichen zwei Striche.
Unterbrochen; Verhältnis Strich/Lücke 1 zu 1 als Fahrbahnbegrenzung (Blockmarkierung).
Strichbreite = 0,30 m.
Strich ohne Vormarkierung.
Markierungssystem aus reaktivem Stoff, nicht spritzbar
(Kaltplastikmasse).
Als System mit groben Nachstreumitteln.
Schichtdicke 'mindestens 2,0mm'
Verkehrsklasse = P 7.
Markierung auf vorhandener Markierung. Markierungsstoff
der vorhandenen Markierung nach Unterlagen des AG.
Menge: 100,000 m
*Unterbeschreibung 01 Alle AM`en:*
verschiedene Anschlussstellen  100m

**02.01.0100 Wie OZ 02.01.0090, jedoch**
*** Leitbeschreibung
Wie OZ 02.01.0090, jedoch
Blockung, Strichbreite 25cm.
Menge: 100,000 m
*Unterbeschreibung 01 Alle AM`en:*
verschiedene Anschlussstellen  100m

**02.01.0110 Sperrflächenmarkierung Typ II herst Breite 0,50 m ohne Vormarkier. Kaltspritzplastik grobe Nachstreum. P 7 vorh. Markierung**
*** Leitbeschreibung
StL-Nr. 22113151532419206
Sperrfläche als Schrägstrichgatter Typ II als endgültige Markierung herstellen. Abgerechnet wird der markierte Strich.
Strichbreite = 0,50 m.
Strich ohne Vormarkierung.
Markierungssystem aus reaktivem Stoff, spritzbar (Kaltspritzplastik).
Als System mit groben Nachstreumitteln.
Schichtdicke '0,6mm'
Verkehrsklasse = P 7.
Markierung auf vorhandene Markierung. Markierungsstoff
der vorhandenen Markierung nach Unterlagen des AG.
Menge: 3300,000 m
*Unterbeschreibung 01 Alle AM en:*
AM Coburg:
verschiedene Anschlussstellen  1.200m
AM Trockau:
verschiedene Anschlussstellen  2.100m

**02.01.0120 Wie OZ 02.01.0110, jedoch 25cm breit**
*** Leitbeschreibung
Wie OZ 02.01.0110, jedoch
Strichbreite 25cm.
Menge: 280,000 m
*Unterbeschreibung 01 Alle AM`en*
AM Trockau:
verschiedene Anschlussstellen  280m

**02.01.0130 Pfeilmarkierung Typ II herstellen geradeaus mit Vormarkierung Länge 7,50 m Kaltplastikmasse grobe Nachstreum. grobstr. Decke**
*** Leitbeschreibung
StL-Nr. 22113152011311901
Pfeilmarkierung Typ II als endgültige Markierung herstellen.  Verkehrsklasse P 7.
Markierungszeichen = Pfeil geradeaus.
Mit Vormarkierung.
Länge = 7,50 m.
Markierungssystem aus reaktivem Stoff, nicht spritzbar
(Kaltplastikmasse).
Als System mit groben Nachstreumitteln.
Schichtdicke 'mindestens 2,0mm'
Markierung auf grobstrukturierter Asphaltdeckschicht.
Menge: 10,000 St
*Unterbeschreibung 01 Alle AM`en*
verschiedene Anschlussstellen  10St.

**02.01.0140 Pfeilmarkierung Typ II herstellen Vorankünd.pfeil mit Vormarkierung Länge 7,50 m Kaltplastikmasse grobe Nachstreum. grobstr. Decke**
*** Leitbeschreibung
StL-Nr. 22113152061311901
Pfeilmarkierung Typ II als endgültige Markierung herstellen.  Verkehrsklasse P 7.
Markierungszeichen = Vorankündigungspfeil.
Mit Vormarkierung.
Länge = 7,50 m.
Markierungssystem aus reaktivem Stoff, nicht spritzbar
(Kaltplastikmasse).
Als System mit groben Nachstreumitteln.
Schichtdicke 'mindestens 2,0mm'
Markierung auf grobstrukturierter Asphaltdeckschicht.
Menge: 10,000 St
*Unterbeschreibung 01 Alle AM`en*
Leistungen in allen AM`en  10 St.

**02.01.0150 Pfeilmarkierung Typ II herstellen li.o.re. ab ohne Vormarkier. Länge 7,50 m grobe Nachstreum. vorh. Markierung**
*** Leitbeschreibung
StL-Nr. 22113152022391906
Pfeilmarkierung Typ II als endgültige Markierung herstellen.  Verkehrsklasse P 7.
Markierungszeichen = Pfeil links oder rechts ab.
Ohne Vormarkierung.
Länge = 7,50 m.
Markierungssystem aus 'Kaltspritzplastik'
Als System mit groben Nachstreumitteln.
Schichtdicke '0,6mm'
Markierung auf vorhandener Markierung. Markierungsstoff
der vorhandenen Markierung nach Unterlagen des AG.
Menge: 25,000 St
*Unterbeschreibung 01 Alle AM`en*
AM Hirschaid:
verschiedene Anschlussstellen  25St.

**02.01.0160 Pfeilmarkierung Typ II herstellen Vorankünd.pfeil ohne Vormarkier. Länge 7,50 m grobe Nachstreum. vorh. Markierung**
*** Leitbeschreibung
StL-Nr. 22113152062391906
Pfeilmarkierung Typ II als endgültige Markierung herstellen.  Verkehrsklasse P 7.
Markierungszeichen = Vorankündigungspfeil.
Ohne Vormarkierung.
Länge = 7,50 m.
Markierungssystem aus 'Kaltspritzplastik'
Als System mit groben Nachstreumitteln.
Schichtdicke '0,6mm'
Markierung auf vorhandener Markierung. Markierungsstoff
der vorhandenen Markierung nach Unterlagen des AG.
Menge: 109,000 St
*Unterbeschreibung 01 Alle AM`en*
AM Hirschaid:
verschiedene Anschlussstellen  75St.
AM Trockau:
verschiedene Anschlussstellen  34St.

**02.01.0170 Pfeilmarkierung Typ II herstellen geradeaus ohne Vormarkier. Länge 7,50 m grobe Nachstreum. vorh. Markierung**
*** Leitbeschreibung
StL-Nr. 22113152012391906
Pfeilmarkierung Typ II als endgültige Markierung herstellen.  Verkehrsklasse P 7.
Markierungszeichen = Pfeil geradeaus.
Ohne Vormarkierung.
Länge = 7,50 m.
Markierungssystem aus 'Kaltspritzplastik'
Als System mit groben Nachstreumitteln.
Schichtdicke '0,6mm'
Markierung auf vorhandener Markierung. Markierungsstoff
der vorhandenen Markierung nach Unterlagen des AG.
Menge: 195,000 St
*Unterbeschreibung 01 Alle AM`en*
AM Hirschaid:
verschiedene Anschlussstellen  100St.
AM Trockau:
verschiedene Anschlussstellen  95St.

**02.01.0180 Längsmarkierung Typ II herstellen durchg.Fstr.begr. Breite 0,15 m mit Vormarkierung Kaltplastikmasse Aggl.unregelm.mGs P 7 grobstr. Decke**
*** Leitbeschreibung
StL-Nr. 22113150522166021
Längsmarkierung Typ II einschl. evtl.
Sperrflächenumrandung als endgültige Markierung herstellen. Abgerechnet wird der markierte Strich, bei
Doppelstrichen zwei Striche.
Durchgehend als Fahrstreifenbegrenzung.
Strichbreite = 0,15 m.
Strich mit Vormarkierung.
Markierungssystem aus reaktivem Stoff, nicht spritzbar
(Kaltplastikmasse).
Als Agglomeratmarkierung mit Grundstrich, unregelmäßig
angeordnet.
Verkehrsklasse = P 7.
Markierung auf grobstrukturierter Asphaltdeckschicht.
Menge: 1000,000 m
*Unterbeschreibung 01 Alle AM`en:*
Bei dieser Position sind ausschließlich Reflexperlen
mit einem Brechungsindex > 1,6 zu verwenden.
AM Trockau:

**02.01.0190 Längsmarkierung Typ II herstellen durchg.Fb.begr. Breite 0,30 m mit Vormarkierung Kaltplastikmasse Aggl.unregelm.mGs P 7 grobstr. Decke**
*** Leitbeschreibung
StL-Nr. 22113150514166021
Längsmarkierung Typ II einschl. evtl.
Sperrflächenumrandung als endgültige Markierung herstellen. Abgerechnet wird der markierte Strich, bei
Doppelstrichen zwei Striche.
Durchgehend als Fahrbahnbegrenzung.
Strichbreite = 0,30 m.
Strich mit Vormarkierung.
Markierungssystem aus reaktivem Stoff, nicht spritzbar
(Kaltplastikmasse).
Als Agglomeratmarkierung mit Grundstrich, unregelmäßig
angeordnet.
Verkehrsklasse = P 7.
Markierung auf grobstrukturierter Asphaltdeckschicht.
Menge: 44500,000 m
*Unterbeschreibung 01 Alle AM`en:*
Bei dieser Position sind ausschließlich Reflexperlen
mit einem Brechungsindex > 1,6 zu verwenden.
Leistungen in allen AM`en  2.000m
AM Thurnau:
A70 von km 82,50 bis 78,00 in FR BA (RR+LR))  9.000m
A70 von km 73,50 bis 82,90 in FR BT (RR+LR)  18.800m
AM Trockau:
von km 350,35 bis 343,00 FR Berlin (RR+LR)  14.700m

**02.01.0200 Längsmarkierung Typ II herstellen durchg.Fb.begr. Breite 0,30 m mit Vormarkierung Kaltplastikmasse Aggl.unregelm.mGs P 7 grobstr.Betond.**
*** Leitbeschreibung
StL-Nr. 22113150514166023
Längsmarkierung Typ II einschl. evtl.
Sperrflächenumrandung als endgültige Markierung herstellen. Abgerechnet wird der markierte Strich, bei
Doppelstrichen zwei Striche.
Durchgehend als Fahrbahnbegrenzung.
Strichbreite = 0,30 m.
Strich mit Vormarkierung.
Markierungssystem aus reaktivem Stoff, nicht spritzbar
(Kaltplastikmasse).
Als Agglomeratmarkierung mit Grundstrich, unregelmäßig
angeordnet.
Verkehrsklasse = P 7.
Markierung auf grobstrukturierter Betondecke.
Menge: 1000,000 m
*Unterbeschreibung 01 Alle AM`en*
Leistungen in allen AM`en  1.000m

**02.01.0210 Längsmarkierung Typ II herstellen Blockmark. 1 zu 1 Breite 0,30 m mit Vormarkierung Kaltplastikmasse Aggl.unregelm.mGs P 7 grobstr. Decke**
*** Leitbeschreibung
StL-Nr. 22113150544166021
Längsmarkierung Typ II einschl. evtl.
Sperrflächenumrandung als endgültige Markierung herstellen. Abgerechnet wird der markierte Strich, bei
Doppelstrichen zwei Striche.
Unterbrochen; Verhältnis Strich/Lücke 1 zu 1 als Fahrbahnbegrenzung (Blockmarkierung).
Strichbreite = 0,30 m.
Strich mit Vormarkierung.
Markierungssystem aus reaktivem Stoff, nicht spritzbar
(Kaltplastikmasse).
Als Agglomeratmarkierung mit Grundstrich, unregelmäßig
angeordnet.
Verkehrsklasse = P 7.
Markierung auf grobstrukturierter Asphaltdeckschicht.
Menge: 200,000 m
*Unterbeschreibung 01 Alle AM`en*
Leistungen in allen AM`en  200m

**02.01.0220 Längsmarkierung Typ II herstellen Leitlinie 1 zu 2 Breite 0,15 m mit Vormarkierung Kaltplastikmasse Aggl.unregelm.mGs P 7 grobstr. Decke**
*** Leitbeschreibung
StL-Nr. 22113150532166021
Längsmarkierung Typ II einschl. evtl.
Sperrflächenumrandung als endgültige Markierung herstellen. Abgerechnet wird der markierte Strich, bei
Doppelstrichen zwei Striche.
Unterbrochen; Verhältnis Strich/Lücke 1 zu 2 als Leitlinie.
Strichbreite = 0,15 m.
Strich mit Vormarkierung.
Markierungssystem aus reaktivem Stoff, nicht spritzbar
(Kaltplastikmasse).
Als Agglomeratmarkierung mit Grundstrich, unregelmäßig
angeordnet.
Verkehrsklasse = P 7.
Markierung auf grobstrukturierter Asphaltdeckschicht.
Menge: 4700,000 m
*Unterbeschreibung 01 Alle AM`en*
Bei dieser Position sind ausschließlich Reflexperlen
mit einem Brechungsindex > 1,6 zu verwenden.
AM Thurnau (Demarkierung aus OZ 3.1.0060):
AM Thurnau:
A70 von km 82,50 bis 78,00 in FR BA (LL)  1.500m
A70 von km 73,50 bis 82,90 in FR BT (LL)  3.200m

**02.01.0230 Parkmarkierung Typ II herstellen Parkmarkierung ohne Vormarkier. Kaltspritzplastik grobe Nachstreum. P 7 vorh. Markierung**
*** Leitbeschreibung
StL-Nr. 22113152512419206
Parkflächenmarkierung und Grenzmarkierung für Halt- und
Parkverbot Typ II als endgültige Markierung herstellen.
Abgerechnet wird der markierte Strich.
Markierung = Parkmarkierung.
Strich ohne Vormarkierung.
Markierungssystem aus reaktivem Stoff, spritzbar (Kaltspritzplastik).
Als System mit groben Nachstreumitteln.
Schichtdicke '0,6mm und Strichbreite 15cm'
Verkehrsklasse = P 7.
Markierung auf vorhandener Markierung. Markierungsstoff
der vorhandenen Markierung nach Unterlagen des AG.
Menge: 6800,000 m
*Unterbeschreibung 01 Alle AM`en*
AM Trockau:
verschiedene PWC-Anlagen  6.800m

**02.01.0240 Parkmarkierung Typ II herstellen Parkmarkierung ohne Vormarkier. Kaltplastikmasse grobe Nachstreum. P 7 vorh. Markierung**
*** Leitbeschreibung
StL-Nr. 22113152512619206
Parkflächenmarkierung und Grenzmarkierung für Halt- und
Parkverbot Typ II als endgültige Markierung herstellen.
Abgerechnet wird der markierte Strich.
Markierung = Parkmarkierung.
Strich ohne Vormarkierung.
Markierungssystem aus reaktivem Stoff, nicht spritzbar
(Kaltplastikmasse).
Als System mit groben Nachstreumitteln.
Schichtdicke 'mindestens 2,0mm und Strichbreite 15cm,'

Verkehrsklasse = P 7.
Markierung auf vorhandener Markierung. Markierungsstoff
der vorhandenen Markierung nach Unterlagen des AG.
Menge: 100,000 m
*Unterbeschreibung 01 Alle AM`en*
Leistungen in allen AM`en  100m

**02.01.0250 Längsmarkierung Typ II herstellen durchg.Fb.begr. Breite 0,30 m mit Vormarkierung Kaltspritzplastik grobe Nachstreum. P 7 grobstr. Decke**
*** Leitbeschreibung
StL-Nr. 22113150514141921
Längsmarkierung Typ II einschl. evtl.
Sperrflächenumrandung als endgültige Markierung herstellen. Abgerechnet wird der markierte Strich, bei
Doppelstrichen zwei Striche.
Durchgehend als Fahrbahnbegrenzung.
Strichbreite = 0,30 m.
Strich mit Vormarkierung.
Markierungssystem aus reaktivem Stoff, spritzbar (Kaltspritzplastik).
Als System mit groben Nachstreumitteln.
Schichtdicke '1,2mm (2 Schichten)'
Verkehrsklasse = P 7.
Markierung auf grobstrukturierter Asphaltdeckschicht.
Menge: 2000,000 m
*Unterbeschreibung 01 Leistungen in allen AM`en*
Leistungen in allen AM`en  2.000m

**02.01.0260 Sonstiges Mark.zeichen Typ II herst Piktogramm 1,30 m ohne Vormarkier. grobe Nachstreum. vorh. Markierung**
*** Leitbeschreibung
StL-Nr. 221131530629196
Sonstiges Markierungszeichen Typ II als endgültige Markierung nach Unterlagen des AG herstellen. Verkehrsklasse P 7.
Markierungszeichen = Piktogramm, Länge = 1,30 m.
Ohne Vormarkierung.
Markierungssystem aus 'Kaltspritzplastik'
Als System mit groben Nachstreumitteln.
Schichtdicke '0,6mm'
Markierung auf vorhandener Markierung. Markierungsstoff
der vorhandenen Markierung nach Unterlagen des AG.
Menge: 23,000 St
*Unterbeschreibung 01 Alle AM`en*
Auf den verschiedenen PWC-/TR-Anlagen im
Streckenbereich der Außenstelle Bayreuth  4
St.
AM Trockau:
verschiedene PWC-/TR-Anlagen  19 St.

**02.01.0270 Sonstiges Mark.zeichen Typ II herst ohne Vormarkier. grobe Nachstreum. vorh. Markierung**
*** Leitbeschreibung
StL-Nr. 221131530929196
Sonstiges Markierungszeichen Typ II als endgültige Markierung nach Unterlagen des AG herstellen. Verkehrsklasse P 7.
Markierungszeichen 'Auto- und Bussymbol ca. 2,0m x 1,0m
mit Schablone des AG'
Ohne Vormarkierung.
Markierungssystem aus 'Kaltspritzplastik'
Als System mit groben Nachstreumitteln.
Schichtdicke '1,2mm (2 Schichten)'
Markierung auf vorhandener Markierung. Markierungsstoff
der vorhandenen Markierung nach Unterlagen des AG.
Menge: 21,000 St
*Unterbeschreibung 01 Alle AM`en*
Leistungen in allen AM`en  2 St.
AM Trockau:
Tank- und Rastanlage  19 St.

**02.01.0280 Pfeilmarkierung Typ II herstellen li.o.re. ab*mit Vormarkierung Länge 7,50 m*Kaltplastikmasse grobe Nachstreum. grobstr. Decke**
*** Leitbeschreibung
StL-Nr. 22113152021311901
Pfeilmarkierung Typ II als endgültige Markierung herstellen.  Verkehrsklasse P 7.
Markierungszeichen = Pfeil links oder rechts ab.
Mit Vormarkierung.
Länge = 7,50 m.
Markierungssystem aus reaktivem Stoff, nicht spritzbar
(Kaltplastikmasse).
Als System mit groben Nachstreumitteln.
Schichtdicke 'mindestens 2,0mm '
Markierung auf grobstrukturierter Asphaltdeckschicht.
Menge: 4,000 St
Zuordnung: 131
*Unterbeschreibung 01 Alle AM`en*
verschiedene Anschlussstellen  4 St.

**02.01.0290 Pfeilmarkierung Typ II herstellen li.o.re. ab ohne Vormarkier. Länge 7,50 m grobe Nachstreum. vorh. Markierung**
*** Leitbeschreibung
StL-Nr. 22113152022391906
Pfeilmarkierung Typ II als endgültige Markierung herstellen.  Verkehrsklasse P 7.
Markierungszeichen = Pfeil links oder rechts ab.
Ohne Vormarkierung.
Länge = 7,50 m.
Markierungssystem aus 'Kaltspritzplastik'
Als System mit groben Nachstreumitteln.
Schichtdicke '0,6mm'
Markierung auf vorhandener Markierung. Markierungsstoff
der vorhandenen Markierung nach Unterlagen des AG.
Menge: 10,000 St
*Unterbeschreibung 01 Alle AM`en*
AM Trockau:
verschiedene Anschlussstellen  10St.

**02.01.0300 Pfeilmarkierung Typ II herstellen gerad.+li.o.re.ab*mit Vormarkierung Länge 5,00 m*Kaltplastikmasse grobe Nachstreum. grobstr. Decke**
*** Leitbeschreibung
StL-Nr. 22113152031211901
Pfeilmarkierung Typ II als endgültige Markierung herstellen.  Verkehrsklasse P 7.
Markierungszeichen = Pfeil geradeaus und links oder
rechts ab.
Mit Vormarkierung.
Länge = 5,00 m.
Markierungssystem aus reaktivem Stoff, nicht spritzbar
(Kaltplastikmasse).
Als System mit groben Nachstreumitteln.
Schichtdicke 'mindestens 2,0mm '
Markierung auf grobstrukturierter Asphaltdeckschicht.
Menge: 8,000 St
Zuordnung: 131
*Unterbeschreibung 01 Alle AM`en*
AM Trockau:
verschiedene Anschlussstellen  8 St.

**02.01.0310 Quermarkierung Typ II herstellen Haltlinie mit Vormarkierung Kaltplastikmasse grobe Nachstreum. grobstr. Decke**
*** Leitbeschreibung
StL-Nr. 221131510111191
Quermarkierung Typ II als endgültige Markierung herstellen. Verkehrsklasse P 7. Abgerechnet wird der markierte Strich.
Markierung = Haltlinie.
Strich mit Vormarkierung.
Markierungssystem aus reaktivem Stoff, nicht spritzbar
(Kaltplastikmasse).
Als System mit groben Nachstreumitteln.
Schichtdicke 'mindestens 2,0mm'
Markierung auf grobstrukturierter Asphaltdeckschicht.
Menge: 25,000 m
*Unterbeschreibung 01 Alle AM`en*
Leistungen in allen AM`en  25m

**02.01.0320 Längsmarkierung Typ II herstellen Blockmark. 1 zu 1 Breite 0,15 m ohne Vormarkier. Kaltspritzplastik grobe Nachstreum. P 7 vorh. Markierung**
*** Leitbeschreibung
StL-Nr. 22113150542241926
Längsmarkierung Typ II einschl. evtl.
Sperrflächenumrandung als endgültige Markierung herstellen. Abgerechnet wird der markierte Strich, bei
Doppelstrichen zwei Striche.
Unterbrochen; Verhältnis Strich/Lücke 1 zu 1 als Fahrbahnbegrenzung (Blockmarkierung).
Strichbreite = 0,15 m.
Strich ohne Vormarkierung.
Markierungssystem aus reaktivem Stoff, spritzbar (Kaltspritzplastik).
Als System mit groben Nachstreumitteln.
Schichtdicke '0,6mm'
Verkehrsklasse = P 7.
Markierung auf vorhandener Markierung. Markierungsstoff
der vorhandenen Markierung nach Unterlagen des AG.
Menge: 200,000 m
*Unterbeschreibung 01 Alle AM`en*
Leistungen in allen AM`en  200m

**02.01.0330 Längsmarkierung Typ II herstellen Blockmark. 1 zu 1 Breite 0,25 m ohne Vormarkier. Kaltplastikmasse grobe Nachstreum. P 7 vorh. Markierung**
*** Leitbeschreibung
StL-Nr. 22113150543261926
Längsmarkierung Typ II einschl. evtl.
Sperrflächenumrandung als endgültige Markierung herstellen. Abgerechnet wird der markierte Strich, bei
Doppelstrichen zwei Striche.
Unterbrochen; Verhältnis Strich/Lücke 1 zu 1 als Fahrbahnbegrenzung (Blockmarkierung).
Strichbreite = 0,25 m.
Strich ohne Vormarkierung.
Markierungssystem aus reaktivem Stoff, nicht spritzbar
(Kaltplastikmasse).
Als System mit groben Nachstreumitteln.
Schichtdicke 'mindestens 2,0mm'
Verkehrsklasse = P 7.
Markierung auf vorhandener Markierung. Markierungsstoff
der vorhandenen Markierung nach Unterlagen des AG.
Menge: 50,000 m
*Unterbeschreibung 01 Alle AM`en*
AM Trockau:
verschiedene Anschlussstellen  50m

**02.01.0340 Längsmarkierung Typ II herstellen Blockmark. 1 zu 1 Breite 0,25 m mit Vormarkierung Kaltplastikmasse grobe Nachstreum. P 7**
*** Leitbeschreibung
StL-Nr. 22113150543161929
Längsmarkierung Typ II einschl. evtl.
Sperrflächenumrandung als endgültige Markierung herstellen. Abgerechnet wird der markierte Strich, bei
Doppelstrichen zwei Striche.
Unterbrochen; Verhältnis Strich/Lücke 1 zu 1 als Fahrbahnbegrenzung (Blockmarkierung).
Strichbreite = 0,25 m.
Strich mit Vormarkierung.
Markierungssystem aus reaktivem Stoff, nicht spritzbar
(Kaltplastikmasse).
Als System mit groben Nachstreumitteln.
Schichtdicke 'mindestens 2,0mm'
Verkehrsklasse = P 7.
Markierung auf 'Splittmastixasphalt bzw. Mastix-Masse'
Menge: 10,000 m
*Unterbeschreibung 01 Alle AM`en*
in verschiedenen TRA  10m

**02.01.0350 Längsmarkierung Typ II herstellen Leitlinie 1 zu 2 Breite 0,15 m mit Vormarkierung Kaltspritzplastik grobe Nachstreum. P 7 grobstr. Decke**
*** Leitbeschreibung
StL-Nr. 22113150532141921
Längsmarkierung Typ II einschl. evtl.
Sperrflächenumrandung als endgültige Markierung herstellen. Abgerechnet wird der markierte Strich, bei
Doppelstrichen zwei Striche.
Unterbrochen; Verhältnis Strich/Lücke 1 zu 2 als Leitlinie.
Strichbreite = 0,15 m.
Strich mit Vormarkierung.
Markierungssystem aus reaktivem Stoff, spritzbar (Kaltspritzplastik).
Als System mit groben Nachstreumitteln.
Schichtdicke '1,2mm (2 Schichten)'
Verkehrsklasse = P 7.
Markierung auf grobstrukturierter Asphaltdeckschicht.
Menge: 1000,000 m
*Unterbeschreibung 01 Alle AM`en*
Leistungen in allen AM`en
verschiedene Streckenbereiche  1.000m

**02.01.0360 Längsmarkierung Typ II herstellen Blockmark. 1 zu 1 Breite 0,25 m ohne Vormarkier. Kaltspritzplastik grobe Nachstreum. P 7 vorh. Markierung**
*** Leitbeschreibung
StL-Nr. 22113150543241926
Längsmarkierung Typ II einschl. evtl.
Sperrflächenumrandung als endgültige Markierung herstellen. Abgerechnet wird der markierte Strich, bei
Doppelstrichen zwei Striche.
Unterbrochen; Verhältnis Strich/Lücke 1 zu 1 als Fahrbahnbegrenzung (Blockmarkierung).
Strichbreite = 0,25 m.
Strich ohne Vormarkierung.
Markierungssystem aus reaktivem Stoff, spritzbar (Kaltspritzplastik).
Als System mit groben Nachstreumitteln.
Schichtdicke '0,6mm'
Verkehrsklasse = P 7.
Markierung auf vorhandener Markierung. Markierungsstoff
der vorhandenen Markierung nach Unterlagen des AG.
Menge: 80,000 m
*Unterbeschreibung 01 Alle AM`en*
verschiedene Anschlussstellen  80m

**02.01.0370 Längsmarkierung Typ II herstellen durchg.Fstr.begr. Breite 0,15 m mit Vormarkierung Kaltplastikmasse Aggl.unregelm.mGs P 7 grobstr.Betond.**
*** Leitbeschreibung
StL-Nr. 22113150522166023
Längsmarkierung Typ II einschl. evtl.
Sperrflächenumrandung als endgültige Markierung herstellen. Abgerechnet wird der markierte Strich, bei
Doppelstrichen zwei Striche.
Durchgehend als Fahrstreifenbegrenzung.
Strichbreite = 0,15 m.
Strich mit Vormarkierung.
Markierungssystem aus reaktivem Stoff, nicht spritzbar
(Kaltplastikmasse).
Als Agglomeratmarkierung mit Grundstrich, unregelmäßig
angeordnet.
Verkehrsklasse = P 7.
Markierung auf grobstrukturierter Betondecke.
Menge: 100,000 m
*Unterbeschreibung 01 Leistngen in allen AM`en 100m*

**02.01.0380 Pfeilmarkierung Typ II herstellen geradeaus*mit Vormarkierung Länge 5,00 m*Kaltplastikmasse grobe Nachstreum. grobstr. Decke**
*** Leitbeschreibung
StL-Nr. 22113152011211901
Pfeilmarkierung Typ II als endgültige Markierung herstellen.  Verkehrsklasse P 7.
Markierungszeichen = Pfeil geradeaus.
Mit Vormarkierung.
Länge = 5,00 m.
Markierungssystem aus reaktivem Stoff, nicht spritzbar
(Kaltplastikmasse).
Als System mit groben Nachstreumitteln.
Schichtdicke '2,0mm'
Markierung auf grobstrukturierter Asphaltdeckschicht.
Menge: 2,000 St
Zuordnung: 131
*Unterbeschreibung 01 Alle AM`en*
verschiedene Anschlussstellen  2,0St.

**02.01.0390 Pfeilmarkierung Typ II herstellen li.o.re. ab*mit Vormarkierung Länge 5,00 m*Kaltplastikmasse grobe Nachstreum. grobstr. Decke**
*** Leitbeschreibung
StL-Nr. 22113152021211901
Pfeilmarkierung Typ II als endgültige Markierung herstellen.  Verkehrsklasse P 7.
Markierungszeichen = Pfeil links oder rechts ab.
Mit Vormarkierung.
Länge = 5,00 m.
Markierungssystem aus reaktivem Stoff, nicht spritzbar
(Kaltplastikmasse).
Als System mit groben Nachstreumitteln.
Schichtdicke '2,0mm '
Markierung auf grobstrukturierter Asphaltdeckschicht.
Menge: 2,000 St
Zuordnung: 131
*Unterbeschreibung 01 Alle AM`en*
verschiedene Anschlussstellen  2St.

**02.01.0400 Längsmarkierung Typ II herstellen Blockmark. 1 zu 1*Breite 0,15 m mit Vormarkierung*Kaltspritzplastik grobe Nachstreum. P 7*grobstr. Decke**
StL-Nr. 22113150542141921
Längsmarkierung Typ II einschl. evtl.
Sperrflächenumrandung als endgültige Markierung herstellen. Abgerechnet wird der markierte Strich, bei
Doppelstrichen zwei Striche.
Unterbrochen; Verhältnis Strich/Lücke 1 zu 1 als Fahrbahnbegrenzung (Blockmarkierung).
Strichbreite = 0,15 m.
Strich mit Vormarkierung.
Markierungssystem aus reaktivem Stoff, spritzbar (Kaltspritzplastik).
Als System mit groben Nachstreumitteln.
Schichtdicke 'mindestens 0,6mm '
Verkehrsklasse = P 7.
Markierung auf grobstrukturierter Asphaltdeckschicht.
Menge: 60,000 m
Zuordnung: 131

*Hinweis*
AM Trockau:
verschiedene Anschlussstellen  60m

### Abschnitt 03 Bestandserneuerung der Fahrbahnmarkierung 2026-2027

#### Unterabschnitt 03.01 Markierungsfläche demarkieren

**03.01.0010 Längsmarkierung entfernen durchg.Fb.begr. Breite 0,30 m Plastik a.Asphaltdecksch. fräsen Abf.d. Verw.zuf.**
*** Leitbeschreibung
StL-Nr. 22113100514319301
Längsmarkierung einschl. evtl. Sperrflächenumrandung
entfernen. Abgerechnet wird der entfernte Strich, bei
Doppelstrichen zwei Striche.
Durchgehender Strich als Fahrbahnbegrenzung.
Strichbreite = 0,30 m.
Markierungsstoffart = Plastikmasse.
Auf Asphaltdeckschicht.
Entfernen 'mit einer Schichtdicke von 0,5 bis 3,0mm'
Durch Trommel- bzw. Walzen- oder Kreisel- bzw. Tellerfräsen.
Abfall aufnehmen und nach Wahl des AN verwerten.
Menge: 44500,000 m
*Unterbeschreibung 01 Alle AM`en:*
Leistungen für alle AM`en  2.000m
AM Thurnau:
A70 von km 82,50 bis 78,00 in FR BA (RR+LR))  9.000m
A70 von km 73,50 bis 82,90 in FR BT (RR+LR)  18.800m
AM Trockau:
von km 350,35 bis 343,00 FR Berlin (RR+LR)  14.700m
Herstellen s. OZ 02.01.0190

**03.01.0020 Längsmarkierung entfernen durchg.Fb.begr. Breite 0,30 m Plastik auf Betondecke Erneuer.d.Mark. Wasserhochdruck Abf.d. Verw.zuf.**
*** Leitbeschreibung
StL-Nr. 22113100514322201
Längsmarkierung einschl. evtl. Sperrflächenumrandung
entfernen. Abgerechnet wird der entfernte Strich, bei
Doppelstrichen zwei Striche.
Durchgehender Strich als Fahrbahnbegrenzung.
Strichbreite = 0,30 m.
Markierungsstoffart = Plastikmasse.
Auf Betondecke.
Entfernen für Erneuerung der Markierung.
Durch Wasserhochdruckverfahren.
Abfall aufnehmen und nach Wahl des AN verwerten.
Menge: 1000,000 m
*Unterbeschreibung 01 Alle AM`en*
Leistungen für alle AM`en  1.000m
Herstellen der Markierung in OZ 2.1.200

**03.01.0030 Längsmarkierung entfernen durchg.Fstr.begr. Breite 0,15 m Plastik auf Betondecke Erneuer.d.Mark. Wasserhochdruck Abf.d. Verw.zuf.**
*** Leitbeschreibung
StL-Nr. 22113100522322201
Längsmarkierung einschl. evtl. Sperrflächenumrandung
entfernen. Abgerechnet wird der entfernte Strich, bei
Doppelstrichen zwei Striche.
Durchgehender Strich als Fahrstreifenbegrenzung.
Strichbreite = 0,15 m.
Markierungsstoffart = Plastikmasse.
Auf Betondecke.
Entfernen für Erneuerung der Markierung.
Durch Wasserhochdruckverfahren.
Abfall aufnehmen und nach Wahl des AN verwerten.
Menge: 100,000 m
*Unterbeschreibung 01 Leistungen für alle AM`en 100m*

**03.01.0040 Markierungszeichen entfernen Plastikmasse a.Asphaltdecksch. Erneuer.d.Mark. ausfräsen 5 mm bit. Sanierungsm. Abf.d. Verw.zuf.**
*** Leitbeschreibung
StL-Nr. 221131015312511
Markierungszeichen entfernen. Abgerechnet wird die entfernte markierte Fläche. Bei Pfeil, Buchstabe, Ziffer,
Verkehrsschild und Piktogramm ergibt sich die Fläche
aus dem kleinsten umschließenden Rechteck.
Markierungsstoffart = Plastikmasse.
Auf Asphaltdeckschicht.
Entfernen für Erneuerung der Markierung.
Durch Ausfräsen, Frästiefe 5 mm.
Ausgefräste Fläche mit bitumenhaltiger Masse verfüllen
und mit an die umgebende Fläche angepasstem Material
absplitten, eindrücken und nicht gebundenes Material
aufnehmen.
Abfall aufnehmen und nach Wahl des AN verwerten.
Menge: 100,000 m2
*Unterbeschreibung 01 Alle AM`en*
Leistungen in allen AM`en  100m2

**03.01.0050 Markierungszeichen entfernen Plastikmasse a.Asphaltdecksch. Erneuer.d.Mark. fräsen Abf.d. Verw.zuf.**
*** Leitbeschreibung
StL-Nr. 221131015312301
Markierungszeichen entfernen. Abgerechnet wird die entfernte markierte Fläche. Bei Pfeil, Buchstabe, Ziffer,
Verkehrsschild und Piktogramm ergibt sich die Fläche
aus dem kleinsten umschließenden Rechteck.
Markierungsstoffart = Plastikmasse.
Auf Asphaltdeckschicht.
Entfernen für Erneuerung der Markierung.
Durch Trommel- bzw. Walzen- oder Kreisel- bzw. Tellerfräsen.
Abfall aufnehmen und nach Wahl des AN verwerten.
Menge: 50,000 m2
*Unterbeschreibung 01 Alle AM`en*
Leistungen für alle AM`en  50m2

**03.01.0060 Längsmarkierung entfernen Leitlinie 1zu2 Breite 0,15 m Plastik a.Asphaltdecksch. Erneuer.d.Mark. fräsen Abf.d. Verw.zuf.**
*** Leitbeschreibung
StL-Nr. 22113100532312301
Längsmarkierung einschl. evtl. Sperrflächenumrandung
entfernen. Abgerechnet wird der entfernte Strich, bei
Doppelstrichen zwei Striche.
Unterbrochener Strich; Verhältnis Strich/Lücke 1 zu 2
als Leitlinie.
Strichbreite = 0,15 m.
Markierungsstoffart = Plastikmasse.
Auf Asphaltdeckschicht.
Entfernen für Erneuerung der Markierung.
Durch Trommel- bzw. Walzen- oder Kreisel- bzw. Tellerfräsen.
Abfall aufnehmen und nach Wahl des AN verwerten.
Menge: 4700,000 m
*Unterbeschreibung 01 Alle AM`en*
AM Thurnau:
A70 von km 82,50 bis 78,00 in FR BA (LL)  1.500m
A70 von km 73,50 bis 82,90 in FR BT (LL)  3.200m
Herstellen s. OZ 02.01.0220

**03.01.0070 Längsmarkierung entfernen Blockmark. 1 zu 1 Breite 0,30 m Plastik a.Asphaltdecksch. Erneuer.d.Mark. fräsen Abf.d. Verw.zuf.**
*** Leitbeschreibung
StL-Nr. 22113100544312301
Längsmarkierung einschl. evtl. Sperrflächenumrandung
entfernen. Abgerechnet wird der entfernte Strich, bei
Doppelstrichen zwei Striche.
Unterbrochener Strich; Verhältnis Strich/Lücke 1 zu 1
als Fahrbahnbegrenzung (Blockmarkierung).
Strichbreite = 0,30 m.
Markierungsstoffart = Plastikmasse.
Auf Asphaltdeckschicht.
Entfernen für Erneuerung der Markierung.
Durch Trommel- bzw. Walzen- oder Kreisel- bzw. Tellerfräsen.
Abfall aufnehmen und nach Wahl des AN verwerten.
Menge: 100,000 m
*Unterbeschreibung 01 Leistungen in allen AM`en*
Leistungen in allen AM`en  100m

**03.01.0080 Wie OZ 03.01.0060, jedoch**
*** Leitbeschreibung
Wie OZ 03.01.0060, jedoch
Schmalstrich Strichbreite 15cm.
Menge: 200,000 m
*Unterbeschreibung 01 Alle AM`en*
Leistungen in anderen AM`en  200m

**03.01.0090 Wie OZ 03.01.0060, jedoch**
*** Leitbeschreibung
Wie OZ 03.01.0060, jedoch
Blockung Strichbreite 25cm.
Menge: 100,000 m
*Unterbeschreibung 01 Alle AM`en*
Leistungen in allen AM`en  100m

**03.01.0100 Längsmarkierung entfernen Leitlinie 1zu2*Breite 0,15 m*a.Asphaltdecksch. Erneuer.d.Mark.*fräsen bit. Sanierungsm.*Abf.d. Verw.zuf.**
*** Leitbeschreibung
StL-Nr. 22113100532912311
Längsmarkierung einschl. evtl. Sperrflächenumrandung
entfernen. Abgerechnet wird der entfernte Strich, bei
Doppelstrichen zwei Striche.
Unterbrochener Strich; Verhältnis Strich/Lücke 1 zu 2
als Leitlinie.
Strichbreite = 0,15 m.
Markierungsstoffart 'Folie auf Mastix Masse aufgelegt '
Auf Asphaltdeckschicht.
Entfernen für Erneuerung der Markierung.
Durch Trommel- bzw. Walzen- oder Kreisel- bzw. Tellerfräsen.
Ausgefräste Fläche mit bitumenhaltiger Masse verfüllen
und mit an die umgebende Fläche angepasstem Material
absplitten, eindrücken und nicht gebundenes Material
aufnehmen.
Abfall aufnehmen und nach Wahl des AN verwerten.
Menge: 1000,000 m
Zuordnung: 131
*Unterbeschreibung 01 Alle AM`en*
alle AM`en  1.000m

### Abschnitt 04 Bestandserneuerung der Fahrbahnmarkierung 2026-2027

#### Unterabschnitt 04.01 Polizeimessstellen

**04.01.0010 Quermarkierung Typ I weiß herstellen**
Quermarkierung Typ I weiß herstellen.
Abgerechnet wird der markierte Strich
Verkehrsklasse Klasse P 6
Vormarkierung: (mit - ohne) ohne
Strichbreite cm 30
Markierung = Abstandsmessstellen der Polizei gem.
beiliegenden Markierungsplan
Material = thermoplastische Stoffe (Heißplastiken),
Markierung auf Splittmastixasphalt,
Mindestschichtdicke = 2 mm.
Menge: 10,000 m

**04.01.0020 Wie OZ 04.01.0010, jedoch Strichbreite 50cm**
Wie OZ 04.01.0010, jedoch
Strichbreite 50cm.
Menge: 10,000 m

**04.01.0030 Längs- u. Quermark. beseitigen**
Längs und Quermarkierung beseitigen
Abgerechnet wird der beseitigte Strich,
bei Doppelstrich zwei Striche
Markierungszeichen: Polizeimarkierung
Strichbreite (cm): 30
Schichtdicke (mm): bis 5,0
vorh. Untergrund: Splittmastixasphalt
Plastikmasse aufgelegt
Beseitigung durch Kreisel- bzw. Tellerfräsen
deckengleich entfernen
Beseitigtes Material aufnehmen, in geeigneten
Behältern des AN lagern, gegen Nachweis
auf eine vom AN zu benennende, geeignete und
genehmigte Deponie fördern und abladen.
Deponiekosten trägt der AN.
Menge: 10,000 m

### Abschnitt 05 Bestandserneuerung der Fahrbahnmarkierung 2026-2027

#### Unterabschnitt 05.01 Sonstige Leistungen

**05.01.0010 Stillstandskosten Kolonne**
Stillstandskosten für Arbeitskolonne
Stillstand des Geräts und des eingesetzten Personals
auf  besondere Anweisung des AG. Vergütet wird
der Verrechnungssatz, der alle Aufwendungen für den
Stillstand des Geräts, ggf. davon abhängige Geräte
sowie die Kosten das hierfür eingesetzte Personal
einschließlich sämtlicher Zuschläge enthält.
Abgerechnet wird nach angeordneten Stillstandszeiten.
Menge: 10,000 h

### Abschnitt 06 Bestandserneuerung der Fahrbahnmarkierung 2026-2027

*Hinweis*
Verkehrssicherung an Arbeitsstellen von kürzerer Dauer
betriebsfertig aufbauen, vorhalten und abbauen.
Vorübergehende Verkehrssicherungsmaßnahmen durchführen.
Nach Verkehrszeichenplan des AG für stationäre
Arbeitsstellen mit einer maximalen Länge von 4.000m.

#### Unterabschnitt 06.01 Verkehrssicherung für den Streckenbereich der Außenstelle Bayreuth

**06.01.0010 Verkehrssicherung nach den Regelplänen D III / 2L-1BY,**
Verkehrssicherung nach den Verkehrssicherungsplänen:
VSP III/3, VSP III/2L-2, VSP III/2R-1, VSP III/2L-1,
VSP III/4, VSP III/5-2, VSP III/5-1, VSP III/6-1,
VSP III/6-1a, VSP III/6-4, VSP III/6-5, VSP III/6-6
auf Richtungsfahrbahnen bzw. an Anschlussstellen.
Abgerechnet wird die demarkierte Fläche aus OZ
03.01.0040 und 03.01.0050.
Menge: 150,000 m2

**06.01.0020 Verkehrssicherung nach den Regelplänen D III / 2L-1BY,**
Verkehrssicherung nach den Verkehrssicherungsplänen:
VSP III/3, VSP III/2L-2, VSP III/2R-1, VSP III/2L-1,
VSP III/4, VSP III/5-2, VSP III/5-1, VSP III/6-1,
VSP III/6-1a, VSP III/6-4, VSP III/6-5, VSP III/6-6
auf Richtungsfahrbahnen bzw. an Anschlussstellen.
Abgerechnet wird der demarkierte Strich.
Gilt für alle OZ des Abschnitts 03 außer die bereits in
OZ 06.01.0010 verrechnet werden.
Menge: 51700,000 m

**06.01.0030 Verkehrssicherung nach den Regelplänen D III / 2L-1BY,**
Verkehrssicherung nach den Verkehrssicherungsplänen:
VSP III/3, VSP III/2L-2, VSP III/2R-1, VSP III/2L-1,
VSP III/4, VSP III/5-2, VSP III/5-1, VSP III/6-1,
VSP III/6-1a, VSP III/6-4, VSP III/6-5, VSP III/6-6
auf Richtungsfahrbahnen bzw. an Anschlussstellen
Abgerechnet wird nach markierter Länge der Striche.
Menge: 430000,000 m

**06.01.0040 Verkehrssicherung nach den Regelplänen D III / 2L-1BY,**
Verkehrssicherung nach den Verkehrssicherungsplänen
VSP III/3, VSP III/2L-2, VSP III/2R-1, VSP III/2L-1,
VSP III/4, VSP III/5-2, VSP III/5-1, VSP III/6-1,
VSP III/6-1a, VSP III/6-4, VSP III/6-5, VSP III/6-6
auf Richtungsfahrbahnen bzw. an Anschlussstellen
Abgerechnet wird der markierte Pfeil bzw. Piktogramm
Menge: 419,000 St

**06.01.0050 Zulage zur OZ 06.01.0010, bei Verkehrssicherung in der Nacht nach den Regelplänen**
Zulage zur OZ 06.01.0010, bei Verkehrssicherung in der
Nacht nach den Verkehrssicherungsplänen
VSP IV/2L-1, VSP IV/2L-2, VSP IV/2R-1, VSP IV/4,
VSP IV/5-1, VSP IV/6-1
auf Richtungsfahrbahnen bzw. an Anschlussstellen.
Abgerechnet wird die demarkierte Fläche.
Menge: 10,000 m2

**06.01.0060 Zulage zur OZ 06.01.0020, bei Verkehrssicherung in der Nacht**
Zulage zur OZ 06.01.0020, bei Verkehrssicherung in der
Nacht nach den Verkehrssicherungsplänen
VSP IV/2L-1, VSP IV/2L-2, VSP IV/2R-1, VSP IV/4,
VSP IV/5-1, VSP IV/6-1
auf Richtungsfahrbahnen bzw. an Anschlussstellen.
Abgerechnet wird die demarkierte Länge.
Menge: 3000,000 m

**06.01.0070 Zulage zur OZ 06.01.0030, bei Verkehrssicherung in der Nacht**
Zulage zur OZ 06.01.0030, bei Verkehrssicherung in der
Nacht nach den Verkehrssicherungsplänen
VSP IV/2L-1, VSP IV/2L-2, VSP IV/2R-1, VSP IV/4,
VSP IV/5-1, VSP IV/6-1
auf Richtungsfahrbahnen bzw. an Anschlussstellen.
Abgerechnet wird nach markierter Länge der Striche.
Menge: 20000,000 m

**06.01.0080 Zulage zur OZ 06.01.0040, bei Verkehrssicherung in der Nacht**
Zulage zur OZ 06.01.0040, bei Verkehrssicherung in der
Nacht nach den Verkehrssicherungsplänen
VSP IV/2L-1, VSP IV/2L-2, VSP IV/2R-1, VSP IV/4,
VSP IV/5-1, VSP IV/6-1
auf Richtungsfahrbahnen bzw. an Anschlussstellen.
Abgerechnet wird nach markiertem Pfeil.
Menge: 5,000 St

USt %: 19,00
